# Gebäudeplanung Sporthalle Schlotheim_neu
Angebotsaufforderung (GAEB DA XML 3.2, DA83)
Projekt: 016_2024
Währung: EUR
Auftraggeber: LRA UH-Kreis, Lindenhof 1, 99974 Mühlhausen, Deutschland, Telefon +49 3601 80 2084, Fax +49 3601 80 132084, E-Mail G.Weidenbach@uh-kreis.de
Erstellt mit: SOFTTECH GmbH / GXML Toolbox V3.3 R20230503, AVANTI pro 2024, 05.03.2026

## 3-010 Abbrucharbeiten
Datum: 04.06.2025

### Gewerk 01 Abbrucharbeiten Innenbereich

#### Titel 01.01 Baustelleneinrichtung

**01.01.0001 Baustelleneinrichtung einrichten, vorhalten und wieder beräumen**
Baustelleneinrichtung einrichten, vorhalten und wieder beräumen
Baustelle einrichten, Vorhalten über die Bauzeit sowie
Räumen der Baustelle und Wiederherstellen des Geländes.
Mit dieser Position sind alle Leistungen abgegolten,
welche zum Ausführen der Bauleistungen notwendig sind.
Kalkulations- und allgemeine Bürokosten
Mit dieser Position sind sämtliche Bürotätigkeiten,
wie Kalkulationskosten, Materialbestellungen, usw.
komplett abgegolten.
Die notwendigen Mengen von Schutzmaßnahmen lassen sich
aus beiliegenden unmaßstäblichen Gebäudezeichnungen
und sonstigen Beschreibungen ermitteln.
Diese Position wird erst mit der Schlußrechnung
vergütet.
Menge: 1,000 psch

**01.01.0002 Baustellen- Toilette aufbauen u. wieder entfernen**
Liefern, aufstellen, betriebsbereit anschließen (soweit erforderlich), vorhalten und nach Beendigung der Bauarbeiten wieder abbauen und abtransportieren einer mobilen Baustellen-Toilette für die Dauer der Ausführungszeit.
Leistungsumfang:

An- und Abtransport
Auf- und Abbau
Anzahl 2 Stk : 1x Am Bau Beteiligten (M/W getrennt), 1x Schüler (M/W getrennt)
Vorhaltung für die gesamte Bauzeit
Regelmäßige Reinigung und Entleerung (mind. 1 x wöchentlich)
Verbrauchsmaterialien (Toilettenpapier, Handdesinfektion)
Fachgerechte Entsorgung der Fäkalien
Einhaltung der arbeitsschutzrechtlichen Vorschriften
Endreinigung des Standortes nach Abbau
Ausführung gemäß geltenden Arbeitsschutz- und Hygienevorschriften.
Menge: 2,000 St

**01.01.0003 Baustellentoilette vorhalten, je weiteren Monat**
Baustellentoilette je weiteren Monat vorhalten,
Gesamtbauzeit ca. 5 Monate.
Menge: 10,000 StMt

#### Titel 01.02 Abbruch Innenwände

**01.02.0010 nicht tragende Wände (KS, GK) abbrechen und entsorgen**
Abbrechen und vollständig rückbauen von nicht tragenden Innenwänden aus Kalksandstein-, Mauerwerk und Gipskartonleichtbau, Wanddicke 11,5-24 cm, einschließlich Putz beidseitig.
Ausführung in einem Bestandsgebäude (Sporthallennebenräume).
Leistungsumfang:
Herstellen erforderlicher Schutzmaßnahmen angrenzender Bauteile
Staubschutzmaßnahmen (z. B. Abschottungen, Abklebungen)
Abbruch im Hand- oder Maschineneinsatz, erschütterungsarm
Lösen aus Wand-, Decken- und Bodenanschlüssen
Rückbau von vorhandenen Türöffnungen inkl. Zargen
Zerkleinern auf transportfähige Größe
Innerer Transport zum Container
Laden und fachgerechte Entsorgung des anfallenden Bauschutts gemäß den geltenden Vorschriften
Säubern der Anschlussbereiche
Verbleibende Anschlüsse bündig zur angrenzenden Konstruktion herstellen
Menge: 50,000 m2

#### Titel 01.03 Abbruch Unterhangdecken

**01.03.0010 Unterhangdecken abbrechen und entsorgen**
Abbrechen und vollständig rückbauen einer vorhandenen abgehängten Unterdecke einschließlich Unterkonstruktion und fachgerechter Entsorgung sämtlicher anfallender Materialien.
Ausführung in einem Bestandsgebäude (Sporthalle, Nebenräume, Sanitärbereiche).

Leistungsumfang:
Schutz angrenzender Bauteile
Lösen und Demontieren der Deckenbekleidung (z. B. Mineralfaserplatten, Gipskarton o. ä.)
Rückbau der kompletten Unterkonstruktion (Metall- oder Holztragwerk, Abhänger, Schienen, Befestigungsmittel)
Rückbau ggf. integrierter Revisionsöffnungen
Aussortieren von Fremdstoffen
Zerkleinern auf transportfähige Größe
Innerer Transport zur Verladestelle
Laden, Abtransport und fachgerechte Entsorgung gemäß geltenden Vorschriften
Reinigung der Rohdecke nach Rückbau
Installationen wie Leuchten, Lautsprecher, Lüftungsauslässe etc. werden bauseits vorher demontiert bzw. sind gesondert ausgeschrieben (sofern zutreffend).

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Beispiel: Decke Umkleide

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Beispiel Decke Flur
Menge: 300,000 m2

#### Titel 01.05 Abbruch Wandbekleidung

**01.05.0010 Wandfliesen abbrechen und entsorgen**
Abbrechen und vollständig entfernen von keramischen Wandfliesen einschließlich Kleberbett und ggf. vorhandener Spachtel- oder Ausgleichsschichten.
Ausführung in Bestandsräumen (z. B. Sanitärbereiche, Duschen, Umkleiden).

Leistungsumfang:
Schutz angrenzender Bauteile
Erschütterungsarmer Abbruch im Hand- oder Maschineneinsatz
Entfernen des Fliesenklebers bis auf tragfähigen Untergrund
Abstemmen lose anhaftender Putzreste
Zerkleinern auf transportfähige Größe
Innerer Transport zur Verladestelle
Laden, Abtransport und fachgerechte Entsorgung des Bauschutts
Grobreinigung der Wandfläche
Menge: 400,000 m2

#### Titel 01.06 Abbruch Bodenbekleidungen

**01.06.0010 Bodenaufbau abbrechen und entsorgen**
Abbrechen und vollständig rückbauen des vorhandenen Bodenaufbaus einschließlich keramischer Fliesenbeläge bis zur Oberkante Rohboden (tragende Rohdecke).
Ausführung in Bestandsräumen (z. B. Sporthalle, Umkleiden, Sanitärbereiche).

Leistungsumfang:
Schutz angrenzender Bauteile
Erschütterungsarmer maschineller oder händischer Abbruch
Entfernen der keramischen Bodenfliesen einschließlich Dünn- oder Mittelbettkleber
Abbruch des Estrichs (zementär oder schwimmend)
Entfernen vorhandener Dämm- und Trennlagen
Entfernen von Randdämmstreifen
Lösen aus Anschlussbereichen an aufgehenden Bauteilen
Zerkleinern auf transportfähige Größe
Innerer Transport zur Verladestelle
Laden, Abtransport und fachgerechte Entsorgung sämtlicher anfallender Materialien
Reinigen der Rohbodenoberfläche (besenrein)
Rohboden = tragende Stahlbetondecke oder konstruktive Rohdecke.
Menge: 150,000 m2

#### Titel 01.07 Sperrmüll

**01.07.0010 Sperrmüll laden und entsorgen**
Aufnehmen, Laden, Abtransport und fachgerechte Entsorgung von gemischtem Sperrmüll aus einem Bestandsgebäude (Sporthallennebenräume).
Der Sperrmüll besteht aus gemischten Abfällen wie:
Möbel (Holz, Spanplatten, Kunststoffanteile)
Einrichtungsgegenstände
nicht gefährliche Bauabfälle
Anteile von Bauschutt (z. B. Putz-, Fliesen- oder Mauerwerksreste)
Die Abfälle sind nicht sortenrein und als gemischter Bau- und Abbruchabfall zu entsorgen.

Leistungsumfang:
Aufnehmen und ggf. Zerlegen sperriger Gegenstände
Transport innerhalb des Gebäudes zur Verladestelle
Laden in geeignete Container
Abtransport zur zugelassenen Entsorgungsanlage
Entrichtung sämtlicher Deponie- und Entsorgungsgebühren
Nachweisführung gemäß geltender Abfallvorschriften
Containerstellung und -abholung
Menge: 20,000 m3

**01.07.0020 Abbruch sonst. Einbauten**
Demontieren, abbrechen und fachgerecht entsorgen von sonstigen fest eingebauten Bauteilen und Einbauten in Bestandsräumen (Sporthallenbereiche), die nicht in gesonderten Positionen erfasst sind.
Einbauten können u. a. umfassen:
Einbauschränke
Wandverkleidungen
Holz- oder Metallverkleidungen
Garderobenanlagen
Handläufe
Spiegel
Regale
Prallschutz- oder Schutzverkleidungen
sonstige fest montierte Ausstattungselemente

Leistungsumfang:
Lösen aus Wand-, Boden- und Deckenanschlüssen
Demontage inkl. Befestigungsmittel
Ggf. Zerlegen in transportfähige Einheiten
Innerer Transport zur Verladestelle
Laden, Abtransport und fachgerechte Entsorgung
Verschließen kleinerer Befestigungspunkte (z. B. Dübellöcher grob verspachteln)
Besenreine Übergabe der Fläche
Menge: 1,000 psch

#### Titel 01.08 Abbruch HLS Einbauten

**01.08.0010 Lüfter in Trennwänden abbr. Bad**
Demontieren und fachgerechtes Entsorgen von Lüftungsgeräten, Lüftungsgittern oder Lüftereinsätzen, die in Trennwänden von Bädern (Sanitärräumen) eingebaut sind.

Leistungsumfang:
Trennen der elektrischen Anschlüsse und ggf. Rohrleitungen (bauseits spannungsfrei)
Abbau der Lüftereinsätze aus Trennwänden (z. B. Gipskarton, Holz, Metall)
Lösen der Befestigungsmittel (Schrauben, Halterungen, Einbaurahmen)
Zerlegen auf transportfähige Größen
Innerer Transport zur Verladestelle
Laden, Abtransport und fachgerechte Entsorgung
Besenreine Übergabe der Anschlussflächen
Keine Wiederinbetriebnahme erforderlich (nur Abbruch)
Menge: 20,000 St

**01.08.0020 WB-Waschtisch abbrechen und entsorgen**
Abbruch und Entsorgung von Wandwaschbecken
Demontieren, abbrechen und fachgerecht entsorgen von Wand- waschbecken in Sanitärbereichen

Leistungsumfang:
Absperren der Wasserzufuhr (bauseits)
Trennen der Anschlüsse (Kalt-/Warmwasser, Abwasserleitung)
Lösen der Befestigungen (Wandanker, Schrauben, Standfüße)
Abbau der Keramik bzw. Waschbeckenteile
Zerlegen auf transportfähige Größe
Innerer Transport zur Verladestelle
Laden, Abtransport und fachgerechte Entsorgung
Grobreinigung der Wand- bzw. Bodenfläche nach Demontage
Menge: 24,000 St

**01.08.0030 WC- Becken abbrechen und entsorgen**
Demontage und Entsorgung von WC-Becken
Demontieren, abbrechen und fachgerechte Entsorgung von WC-Becken (Stand- oder Wand-WC) in Sanitärbereichen (z. B. Schul- oder Sporthallentoiletten).

Leistungsumfang:
Absperren der Wasserzufuhr (bauseits)
Trennen der Wasseranschlüsse und Abwasserleitungen
Lösen der Befestigung (Schrauben, Dübel, Wandanker)
Abbau des WC-Beckens und ggf. Spülkasten
Zerlegen auf transportfähige Größe
Innerer Transport zur Verladestelle
Laden, Abtransport und fachgerechte Entsorgung
Grobreinigung der Boden- und Wandflächen nach Demontage
Menge: 13,000 St

**01.08.0040 Urinal abbrechen und entsorgen**
Demontage und Entsorgung von Urinalen
Demontieren, abbrechen und fachgerechte Entsorgung von Urinalen in Sanitärbereichen (z. B. Schul- oder Sporthallentoiletten).

Leistungsumfang:
Absperren der Wasserzufuhr (bauseits)
Trennen der Wasseranschlüsse und Abwasserleitungen
Lösen der Befestigung (Schrauben, Dübel, Wandanker)
Abbau des Urinals und ggf. Spülkästen oder Sensorarmaturen
Zerlegen auf transportfähige Größe
Innerer Transport zur Verladestelle
Laden, Abtransport und fachgerechte Entsorgung
Grobreinigung der Wand- und Bodenflächen nach Demontage
Menge: 5,000 St

**01.08.0050 Steigestränge in Bädern komplett abbrechen und entsorgen**
Demontieren, abbrechen und fachgerechte Entsorgung von Steigesträngen (Trinkwasser, Abwasser, Heizungsleitungen) in Sanitärbereichen.

Leistungsumfang:
Absperren der entsprechenden Medien (Wasser, Heizung, ggf. Druckluft) bauseits
Demontage der Leitungen, inklusive Ventile, Armaturen, Rohrschellen und Dämmmaterial
Zerlegen auf transportfähige Längen
Innerer Transport zur Verladestelle
Laden, Abtransport und fachgerechte Entsorgung gemäß Abfallvorschriften
Rückbau der Befestigungspunkte an Wand und Decke
Grobreinigung der Arbeitsbereiche nach Demontage
Menge: 200,000 m

**01.08.0060 Heizungsrohre d= bis 70 mm, vertikal/horizontal abbrechen und entsorge**
Demontage, Abbruch und fachgerechte Entsorgung von Heizungsrohrleitungen mit einem Außendurchmesser bis ca. 70 mm (z. B. Stahl-, Kupfer- oder Mehrschichtverbundrohre), verlegt vertikal (Steigleitungen) und/oder horizontal (Decken- bzw. Wandbereiche), in einem Bestandsgebäude.

Leistungsumfang:
Medienfreischaltung und Entleerung der Anlage (bauseits)
Trennen der Rohrleitungen mittels geeigneter Werkzeuge
Demontage einschließlich Rohrschellen, Konsolen, Halterungen
Entfernen vorhandener Rohrdämmung (nicht schadstoffbelastet)
Verschließen bzw. Sichern offener Leitungsenden (provisorisch)
Zerlegen in transportfähige Längen
Innerer Transport zur Verladestelle
Laden, Abtransport und fachgerechte Entsorgung der Materialien
Grobreinigung der betroffenen Bereiche
Menge: 100,000 lfm

**01.08.0070 Lüftungsschacht aus glasfaserverstärkte Gipsfertigteile abb. u. ent**
Lüftungsschacht aus glasfaserverstärkten Gipsfertigteilen abbrechen und entsorgen
Abbrechen und vollständig rückbauen eines Lüftungsschachtes aus glasfaserverstärkten Gipsfertigteilen (Gipsformteile mit Glasfaserarmierung) einschließlich Unterkonstruktion, Befestigungsmittel und Anschlussbereiche in einem Bestandsgebäude (z. B. Schul- oder Sporthallenbereich).

Leistungsumfang:
Schutz angrenzender Bauteile
Staubschutzmaßnahmen im Arbeitsbereich
Lösen der Schachtelemente aus Wand-, Decken- und Bodenanschlüssen
Rückbau der Befestigungen und ggf. vorhandener Metallunterkonstruktionen
Abschnittsweiser, erschütterungsarmer Rückbau
Zerkleinern auf transportfähige Größen
Innerer Transport zur Verladestelle
Laden, Abtransport und fachgerechte Entsorgung der anfallenden Baustoffe
Besenreine Übergabe der Anschlussflächen
Menge: 100,000 m

**01.08.0080 Heizkörper abbrechen und entsorgen**
Demontage, Abbruch und fachgerechte Entsorgung von Heizkörpern in Bestandsgebäuden (z. B. Schul- oder Sporthallenbereiche), einschließlich Befestigungen und Anschlussleitungen im unmittelbaren Bereich des Heizkörpers.

Leistungsumfang:
Heizungsanlage entleeren bzw. Heizkreis absperren (bauseits)
Lösen der Vor- und Rücklaufanschlüsse
Demontage von Thermostatventilen
Abbau der Wand- oder Standkonsolen
Abnehmen des Heizkörpers
Zerlegen auf transportfähige Größe
Innerer Transport zur Verladestelle
Laden, Abtransport und fachgerechte Entsorgung
Provisorisches Verschließen offener Leitungsenden
Grobreinigung des Arbeitsbereichs
Menge: 12,000 St

**01.08.0090 Lüftungsaggregate/-Kanäle Holzpressplatten abb. u. ent.**
Demontage, Abbruch und fachgerechte Entsorgung von Lüftungsaggregaten sowie Lüftungskanälen aus Holzpressplatten einschließlich Unterkonstruktion, Aufhängungen, Befestigungen und Anschlussbereiche in einem Bestandsgebäude

Leistungsumfang:
Freischalten der Anlage (stromlos, bauseits)
Lösen elektrischer Anschlüsse (nur Demontage, ohne Neuanschluss)
Demontage der Lüftungsaggregate
Rückbau der Lüftungskanäle einschließlich Aufhängungen, Gewindestangen und Konsolen
Abschnittsweiser, erschütterungsarmer Rückbau
Zerlegen in transportfähige Größen
Innerer Transport zur Verladestelle
Laden, Abtransport und fachgerechte Entsorgung gemäß geltender Abfallvorschriften
Grobreinigung der betroffenen Bereiche
Menge: 2,000 St

**01.08.0100 Lüftungsschacht für Bäder aus Gipskartonplatten abb. u. ent.**
Abbrechen und vollständig rückbauen eines Lüftungsschachtes in Sanitärbereichen (z. B. Duschen, WC-Anlagen) aus Gipskartonplatten auf Metall- oder Holzunterkonstruktion einschließlich Befestigungen und Anschlussbereiche.

Leistungsumfang:
Schutz angrenzender Bauteile
Staubschutzmaßnahmen im Arbeitsbereich
Lösen der Beplankung (ein- oder mehrlagig)
Rückbau der Metall- oder Holzunterkonstruktion
Entfernen ggf. vorhandener Dämmstoffe (nicht schadstoffbelastet)
Lösen der Anschlüsse an Wand, Decke und Boden
Abschnittsweiser, erschütterungsarmer Rückbau
Zerkleinern auf transportfähige Größe
Innerer Transport zur Verladestelle
Laden, Abtransport und fachgerechte Entsorgung
Besenreine Übergabe der Anschlussflächen
Menge: 100,000 m

**01.08.0110 Heizrohrtrassen abbrechen und entsorgen**
Abbrechen, demontieren und fachgerechte Entsorgung von Heizrohrtrassen (Vor- und Rücklaufleitungen) einschließlich Tragekonstruktion, Rohrschellen, Konsolen, Aufhängungen, Dämmung und Befestigungsmaterial in Bestandsgebäuden
Verlegung: horizontal unter Decke / vertikal im Schacht / sichtbar an Wand

Leistungsumfang:
Freischalten und Entleeren der Heizungsanlage (bauseits)
Trennen der Rohrleitungen an geeigneten Stellen
Demontage kompletter Rohrtrassen einschließlich:
Vor- und Rücklaufleitungen
Dämmung (nicht schadstoffbelastet)
Rohrschellen und Montageschienen
Gewindestangen und Konsolen
Abschnittsweiser Rückbau
Zerlegen in transportfähige Längen
Innerer Transport zur Verladestelle
Laden, Abtransport und fachgerechte Entsorgung
Provisorisches Verschließen offener Leitungsenden
Grobreinigung der Arbeitsbereiche
Menge: 150,000 m

**01.08.0120 Abwasserleitung bis NW 100 vertik./horiz. abbr .und entsorgen**
Abbrechen, demontieren und fachgerechte Entsorgung von Abwasserleitungen (Schmutz- und Fallleitungen) bis Nennweite NW 100, verlegt vertikal (Fallstränge) und/oder horizontal (Sammel- bzw. Anschlussleitungen), einschließlich Befestigungen und Dämmung in Bestandsgebäuden

Leistungsumfang:
Stilllegung der Leitung (bauseits)
Trennen der Rohrleitungen mittels geeigneter Werkzeuge
Demontage einschließlich Rohrschellen, Halterungen und Befestigungen
Entfernen vorhandener Rohrdämmungen (nicht schadstoffbelastet)
Abschnittsweiser Rückbau von Fall- und Sammelleitungen
Verschließen offener Leitungsenden (provisorisch)
Zerlegen auf transportfähige Längen
Innerer Transport zur Verladestelle
Laden, Abtransport und fachgerechte Entsorgung gemäß Abfallvorschriften
Grobreinigung der Arbeitsbereiche
Menge: 200,000 m

#### Titel 01.09 Abbrechen, demontieren und fachgerechte Entsorgung von Kabelkanälen (z. B. Kunststoff, Stahlblech) und Kabeltrassen (Tragschienen, Gitterkabelrinnen) im Kellergeschoss eines Bestandsgebäudes. Alle Befestigungselemente wie Schrauben, Dübel, Konsolen oder Halterungen sind im Rückbau enthalten. Leistungsumfang: Freischalten der zugehörigen Leitungen (bauseits) Demontage der Kabelkanäle und Trassen einschließlich aller Befestigungsmittel Abbau von Tragschienen, Gitterrinnen oder Auflageprofilen Zerlegen auf transportfähige Längen / Stücke Innerer Transport zur Verladestelle Laden, Abtransport und fachgerechte Entsorgung Grobreinigung der Arbeitsbereiche

**01.09.0010 Lampen einschl. Leuchtmittel an Decken oder Wänden**
Demontage, Abbruch und fachgerechte Entsorgung von Decken- und Wandleuchten einschließlich Leuchtmittel, Befestigungsmaterial und Anschlussleitungen im unmittelbaren Bereich der Leuchte in Bestandsgebäuden

Leistungsumfang:
Spannungsfreischaltung (bauseits)
Lösen der elektrischen Anschlüsse
Demontage der Leuchten einschließlich Gehäuse und Abdeckungen
Ausbau der Leuchtmittel (z. B. LED, Leuchtstoffröhren, Kompaktleuchtmittel)
Rückbau von Befestigungen (Schrauben, Dübel, Tragschienen)
Zerlegen auf transportfähige Größe
Innerer Transport zur Verladestelle
Laden, Abtransport und fachgerechte Entsorgung gemäß ElektroG und Abfallvorschriften
Grobreinigung der Montageflächen
Menge: 100,000 St

**01.09.0020 Schalter u. Steckdosen entfernen**
Demontage, Ausbau und fachgerechte Entsorgung von Schaltern und Steckdosen einschließlich Abdeckungen, Rahmen, Einsätzen und Unterputz- bzw. Aufputzdosen.

Leistungsumfang:
Spannungsfreischaltung (bauseits)
Ausbau der Abdeckungen und Rahmen
Lösen und Abklemmen der elektrischen Leitungen
Ausbau der Geräte (Schalter, Taster, Steckdosen)
Ausbau von Unterputz- oder Aufputzgehäusen
Sichern bzw. Isolieren der verbleibenden Leitungsenden
Innerer Transport zur Verladestelle
Laden, Abtransport und fachgerechte Entsorgung gemäß ElektroG
Grobreinigung der Arbeitsbereiche
Menge: 100,000 St

**01.09.0030 E- Kabel entfernen; Kabeldurchmesser bis 15 mm**
Demontage, Ausbau und fachgerechte Entsorgung von Elektrokabeln mit einem Außendurchmesser bis 15 mm (z. B. NYM, NYY oder vergleichbar), verlegt in Fluren und im Kellergeschoss eines Bestandsgebäudes.
Verlegearten:
Unterputz
Aufputz
In Kabelkanälen
Auf Kabeltrassen

Leistungsumfang:
Spannungsfreischaltung (bauseits)
Lösen der Kabel aus Befestigungen, Schellen oder Kanälen
Ausbau aus Installationskanälen (ohne Rückbau der Kanäle, sofern nicht gesondert ausgeschrieben)
Rückbau sichtbarer Befestigungsmittel
Sichern verbleibender Leitungsenden
Abschnittsweiser Ausbau
Innerer Transport zur Verladestelle
Laden, Abtransport und fachgerechte Entsorgung gemäß ElektroG
Grobreinigung der Arbeitsbereiche
Menge: 100,000 lfm

**01.09.0040 Kabelkanäle und -trassen im KG abbrechen u entsorgen**
Abbrechen, demontieren und fachgerechte Entsorgung von Kabelkanälen (z. B. Kunststoff, Stahlblech) und Kabeltrassen (Tragschienen, Gitterkabelrinnen) im Kellergeschoss eines Bestandsgebäudes. Alle Befestigungselemente wie Schrauben, Dübel, Konsolen oder Halterungen sind im Rückbau enthalten.

Leistungsumfang:

Freischalten der zugehörigen Leitungen (bauseits)
Demontage der Kabelkanäle und Trassen einschließlich aller Befestigungsmittel
Abbau von Tragschienen, Gitterrinnen oder Auflageprofilen
Zerlegen auf transportfähige Längen / Stücke
Innerer Transport zur Verladestelle
Laden, Abtransport und fachgerechte Entsorgung
Grobreinigung der Arbeitsbereiche
Menge: 100,000 lfm

#### Titel 01.10 Für evtl. erforderliche Arbeiten, die nicht im Leistungsverzeichnis erfaßt sind und nur auf ausdrückliche Anweisung und gegen Nachweis zur Ausführung kommen, werden verrechnet für: Helfer

Kostengruppe DIN 276 2018-12: 300

DIN 276-81: 30000

Leistungsbereich: a

**01.10.0010 Stundenlohn Facharbeiter**
Für evtl. erforderliche Arbeiten, die nicht im Leistungsverzeichnis erfaßt sind und nur auf ausdrückliche Anweisung und gegen Nachweis zur Ausführung kommen, werden verrechnet für:
Facharbeiter
Menge: 10,000 h
Kostengruppe DIN 276 2018-12: 300
DIN 276-81: 30000
Leistungsbereich: a

**01.10.0020 Stundenlohn Helfer**
Für evtl. erforderliche Arbeiten, die nicht im Leistungsverzeichnis erfaßt sind und nur auf ausdrückliche Anweisung und gegen Nachweis zur Ausführung kommen, werden verrechnet für:
Helfer
Menge: 10,000 h
Kostengruppe DIN 276 2018-12: 300
DIN 276-81: 30000
Leistungsbereich: a
